# Placa de yeso laminado Ultra L-Tec H1 de Pladir. Alma de yeso 100% natural íntimamente ligada a dos láminas de celulosa

- Propiedad del archivo: CONSTRUNARIO
- Formato: FIEBDC-3/2012
- Programa: Construnario Versión 3.51
- Fecha de los precios: 15/09/2022
- Divisa: EUR

**ULTRALTECH** m2 Placa de yeso laminado Ultra L-Tec H1 de Pladir. Alma de yeso 100% natural íntimamente ligada a dos láminas de celulosa
Placa de yeso laminado formada por un alma de yeso 100% natural íntimamente ligada a dos láminas de celulosa. Esta placa, por sus características, está catalogada como tipo H1 según la norma EN-520:2004 +A1 2009. Este tipo de placas llevan aditivos para reducir la capacidad de absorción de agua. Pueden ser adecuadas para aplicaciones especiales en las que se requieran propiedades de absorción reducidas para mejorar las prestaciones de la placa. Gracias a su formulación de tecnología ultraligera tiene un peso reducido lo que la hace especialmente indicada para techos. Se identifica por su color frontal verde. Se caracteriza por tener un espesor nominal de 13 mm, por poseer un ancho nominal de 1200 mm. Esta placa tiene sus bordes longitudinales recubiertos de cartón y configurados como Bordes Afinados (BA).
