# Placa de yeso laminado para techos, FON+ C12-25 BV de Pladur. Placa está perforada con taladros cuadrados de 12 x 12 mm

- Propiedad del archivo: CONSTRUNARIO
- Formato: FIEBDC-3/2012
- Programa: Construnario Versión 3.51
- Fecha de los precios: 15/09/2022
- Divisa: EUR

**FONC12-25 BV** m2 Placa de yeso laminado para techos, FON+ C12-25 BV de Pladur. Placa está perforada con taladros cuadrados de 12 x 12 mm
Placa de yeso laminado para techos formada por un alma de yeso 100% natural íntimamente ligada a dos láminas de celulosa. Dicha placa está perforada con taladros cuadrados de 12 x 12 mm cada 25 mm distribuidos uniformemente en toda la placa. Se caracteriza por tener un espesor nominal de 13 mm, por poseer un ancho nominal de 1200 mm y una longitud nominal de 2400 mm. Esta placa tiene sus bordes transversales y longitudinales biselados (BV)
