# Ménsula de escayola decorativa modelo 17 de Prefaes. Puede actuar como soporte de otros elementos

- Propiedad del archivo: CONSTRUNARIO
- Formato: FIEBDC-3/2012
- Programa: Construnario Versión 3.51
- Fecha de los precios: 15/09/2022
- Divisa: EUR

**MOD17PRE** u Ménsula de escayola decorativa modelo 17 de Prefaes. Puede actuar como soporte de otros elementos
También complementa estructuras decorativas de escayola con arcos, pilastras y columnas Tamaño: 14x12x19,5cm Fabricación propia
