# Placa de escayola fija biselada modelo Bisel de Prefaes. 60x60cm

- Propiedad del archivo: CONSTRUNARIO
- Formato: FIEBDC-3/2012
- Programa: Construnario Versión 3.51
- Fecha de los precios: 15/09/2022
- Divisa: EUR

| Código | Ud | Descripción |
|---|---|---|
| BISELPRE | m2 | Placa de escayola fija biselada modelo Bisel de Prefaes. 60x60cm |
