# Banda de aleación nanocristalino con base Fe de Prodin

- Propiedad del archivo: CONSTRUNARIO
- Formato: FIEBDC-3/2012
- Programa: Construnario Versión 3.51
- Fecha de los precios: 15/09/2022
- Divisa: EUR

**BANDNANO** m Banda de aleación nanocristalino con base Fe de Prodin
La banda de aleación nanocristalino con base Fe tiene las propiedades de alta saturación y permeabilidad, baja fuerza coercitiva y pérdida de núcleos, buenas condiciones de temperatura, excelentes capacidades de anti-desgaste y anti-oxido, y una buena relación entre todos los materiales magnéticos blandos. Puede reemplazar la chapa magnética FE-Si, el permaloy y la ferrita. Aplicaciones: filtros EMC choques comunes filtros
