# Núcleos de filtro de inductor amorfo basados ??en FE de Prodin

- Propiedad del archivo: CONSTRUNARIO
- Formato: FIEBDC-3/2012
- Programa: Construnario Versión 3.51
- Fecha de los precios: 15/09/2022
- Divisa: EUR

**AMORP** u Núcleos de filtro de inductor amorfo basados ??en FE de Prodin
Los núcleos de filtro de inductor amorfo basados ??en FE muestran buena frecuencia, alta inducción estable con varias corrientes de polarización de DC y baja pérdida de núcleos, amplio rango de permeabilidad de 120 a 1200.
