# Filtro laminado para piscinas enterradas modelo Volcán de Productos QP

- Propiedad del archivo: CONSTRUNARIO
- Formato: FIEBDC-3/2012
- Programa: Construnario Versión 3.51
- Fecha de los precios: 15/09/2022
- Divisa: EUR

**540000TP** u Filtro laminado para piscinas enterradas modelo Volcán de Productos QP
La gama de filtros Volcán son laminados en poliéster en color metalizado con válvula lateral incluida de 6 vías, tapa superior de ABS, con tornillos y manómetro. Velocidad de filtración 50m. Destaca especialmente por estar fabricado en España. Disponible en 6 medidas (400mm, 500mm, 650mm, 800mm, 950mm, 1100mm). Ideal para todo tipo piscinas enterradas de obra de tamaño pequeño, medio y grande (se puede emplear tanto en piscinas privadas como en piscinas comunitarias).
