# Cloro de disolución rápida ALBORAL 3 de Productos QP. Antialgas y floculante

- Propiedad del archivo: CONSTRUNARIO
- Formato: FIEBDC-3/2012
- Programa: Construnario Versión 3.51
- Fecha de los precios: 15/09/2022
- Divisa: EUR

**ALBORAL 3** l Cloro de disolución rápida ALBORAL 3 de Productos QP. Antialgas y floculante
Desinfección rápida del agua DOSIS Arranque: 200 g por cada 50 m³ de agua diariamente durante 5 días. Mantenimiento: 100/120 g por cada 50 m³ de agua diariamente. Choque: 300/350 g por cada 50 m³ de agua. Mantener la depuradora funcionando durante 6/8 horas.
