# Aplique exterior IP65, referencia A-933/25 de la colección Apolo de Pujol Iluminación. Tipo de lámpara:1 x PL G24-d2 18W

- Propiedad del archivo: CONSTRUNARIO
- Formato: FIEBDC-3/2012
- Programa: Construnario Versión 3.51
- Fecha de los precios: 15/09/2022
- Divisa: EUR

**A-93325** u Aplique exterior IP65, referencia A-933/25 de la colección Apolo de Pujol Iluminación. Tipo de lámpara:1 x PL G24-d2 18W
Colección: APOLO Tipo de aplicación: Lámparas de exterior Difusor: Cristal Armazón: Aluminio Acabados: B - Blanco N - Negro PL - Plata Tipo de lámpara:1 x PL G24-d2 18W Regulación: NO Interruptor: NO
