# Aplique para baño con tira de led, referencia A-811/25 LED de la colección Apolo de Pujol Iluminación. Lámpara:LED 13W 1050 LM 3000K

- Propiedad del archivo: CONSTRUNARIO
- Formato: FIEBDC-3/2012
- Programa: Construnario Versión 3.51
- Fecha de los precios: 15/09/2022
- Divisa: EUR

**A-81125 LED** u Aplique para baño con tira de led, referencia A-811/25 LED de la colección Apolo de Pujol Iluminación. Lámpara:LED 13W 1050 LM 3000K
Colección: APOLO Tipo de aplicación: Lámparas de baño Difusor: Metacrilato Armazón: Latón Acabados: B - Blanco C - Cromo Cu - Cuero Nm - Níquel Mate PL - Plata Tipo de lámpara :LED 13W 1050 LM 3000K (4000K opcional/optional) Regulación: OPCIONAL Interruptor: NO
