# Motores TECO para evacuación de los humos de Pujol. Gama de potencia de 0,75kW a 400kW

- Propiedad del archivo: CONSTRUNARIO
- Formato: FIEBDC-3/2012
- Programa: Construnario Versión 3.51
- Fecha de los precios: 15/09/2022
- Divisa: EUR

**SMOKESPILL** u Motores TECO para evacuación de los humos de Pujol. Gama de potencia de 0,75kW a 400kW
Los motores TECO para evacuación de los humos están diseñados y probados para funcionar a temperaturas extremas en caso de incendio. Estos motores se utilizan en sistemas de ventilación para extraer humo y calor de los edificios y dar suficiente tiempo para la evacuación El diseño responde a EN12101-3, proporcionando F400, F300 y F200 con niveles de eficiencia IE3 e IE2. Gama de potencia de 0,75kW a 400kW con tamaño de bastidor de 80 a 355 CHARACTERISTICS: Diseño según EN12103-3; IEC60034 Disponible para F400, F300, F200 Eficiencia IE3; IE2 Tamaño de bastidor H80 – H315 Clase de aislamiento H Montaje sobre pies; montaje sobre alfombra Refrigeración IC411; IC418 Sellos de labio doble a ambos lados 3 off PTC con conexión roscada Prensacable metálico bajo pedido Conducto para cables metálico bajo pedido Bloque terminal cerámico bajo pedido Ventilador metálico para IC411 Grasa alta temperatura
