# Luminaria solar autónoma referencia Sils de Salvi. Potencia máxima 30W / Flujo máximo 5800lm

- Propiedad del archivo: CONSTRUNARIO
- Formato: FIEBDC-3/2012
- Programa: Construnario Versión 3.51
- Fecha de los precios: 15/09/2022
- Divisa: EUR

**SILSSAL** u Luminaria solar autónoma referencia Sils de Salvi. Potencia máxima 30W / Flujo máximo 5800lm
Luminaria solar autónoma que incorpora todos los elementos en una única geometria, esbelta y ligera. Muy eficiente y resistente, suministrara luz por más de 10 años sin apenas mantenimiento. Incorpora opcionalmente un sistema de monitorización y control remoto.
