# Luminaria modelo Venus S de Salvi. Potencia máxima 125W / Flujo máximo 19700lm

- Propiedad del archivo: CONSTRUNARIO
- Formato: FIEBDC-3/2012
- Programa: Construnario Versión 3.51
- Fecha de los precios: 15/09/2022
- Divisa: EUR

**VENUSS** u Luminaria modelo Venus S de Salvi. Potencia máxima 125W / Flujo máximo 19700lm
La luminaria Venus, atemporal, combina a la perfección en cualquier entorno urbano.
