# Caldera inteligente y conectable modelo IsoMax de Saunier Duval. Ahorro de hasta un 35% de gas en calefacción

- Propiedad del archivo: CONSTRUNARIO
- Formato: FIEBDC-3/2012
- Programa: Construnario Versión 3.51
- Fecha de los precios: 15/09/2022
- Divisa: EUR

**ISOMAX** u Caldera inteligente y conectable modelo IsoMax de Saunier Duval. Ahorro de hasta un 35% de gas en calefacción
Caldera inteligente de última generación que reduce el consumo hasta un 35% en calefacción respecto a las calderas de no condensación. Su conectividad a través del módulo MiLink y la tecnología MiConnect® permite disponer de los mejores servicios en la palma de la mano. Gracias a las intuitivas aplicaciones móviles se puede gestionar energéticamente el hogar, controlar consumos, gestionar el mantenimiento de la caldera y mucho más. Eficiencia energética hasta A+. La solución para viviendas con grandes demandas en ACS y sin espacio para colocar depósitos externos. Sistema FlameFit: combustión segura y eficiente El sistema FlameFit proporciona la mejor combustión con independencia de la calidad del gas, asegurada por una constante calibración y supervisión del sistema. Confort asegurado gracias al funcionamiento de emergencia Innovadores sistemas incorporados evitan que un fallo temporal en el funcionamiento del sistema bloquee la caldera dejando al usuario sin servicio. IsoDyn 3: mayor confort y ahorro también en el agua caliente La Tecnología IsoDyn3 de la nueva caldera inteligente IsoMax Condens garantiza una producción de agua caliente excepcional incluso con grandes consumos simultáneos, anticipándose a las demandas de ACS y aprende los hábitos de consumo para ofrecer siempre el máximo nivel de confort con el mínimo consumo. Diseño de vanguardia Nuevo diseño con nuevo panel de mandos con zonas táctiles y gran pantalla con texto, asistente, gráficos, códigos y símbolos, de uso sencillo e intuitivo. Lectura de consumos energéticos en pantalla Controles Conectables MiSet Radio o MiPro Sense Radio, de serie Todos los elementos del sistema se comunican entre sí por eBUS, lo que permite que el sistema module para obtener la máxima eficiencia, reduciendo el gasto y aumentando la vida útil de la caldera.
