# Equipo compactos termosifónicos referencia Helioblock de Saunier Duval. Para vivienda individual

- Propiedad del archivo: CONSTRUNARIO
- Formato: FIEBDC-3/2012
- Programa: Construnario Versión 3.51
- Fecha de los precios: 15/09/2022
- Divisa: EUR

**HELIOBLOCK** u Equipo compactos termosifónicos referencia Helioblock de Saunier Duval. Para vivienda individual
Los criterios de selección que pueden ser utilizados para elegir el equipo solar que va a producir el ACS en una vivienda unifamiliar o bifamiliar son múltiples. Cuando lo que realmente importa en una instalación sean la sencillez y el coste reducido, los equipos compactos termosifónicos se presentarán como una solución válida y recomendable. Los tres modelos de 150, 200, 300 satisfacen consumos de 3, 4, 6 personas respectivamente considerando un uso medio de 50 litros / persona - día. Componentes de los equipos: 1 o 2 captadores solares (según modelo) Depósito solar Kit hidráulico con válvulas de seguridad para la completa instalación del equipo Soporte para instalación sobre tejado inclinado y sobre tejado plano Prestaciones y características: Equipo compacto de fácil y rápida instalación Indicado principalmente para complementar otros sistemas de generación de ACS consiguiendo un alto ahorro energético Altamente fiable – sin componentes complejos como bombas o electrónica Solución pre-dimensionada: diferentes tamaños para distintas necesidades de ACS (consumos de hasta 6 personas) Válido para instalación sobre tejado inclinado y sobre tejado plano, posibilidad de integración en tejado Protección anti-corrosión de ánodo de magnesio pre-instalado en fábrica Resistencias de apoyo disponibles como accesorio (2 y 3 kW)
