# Calentador de agua a gas atmosférico modelo Opalia C de Saunier Duval. Funcionamiento automático con pilas

- Propiedad del archivo: CONSTRUNARIO
- Formato: FIEBDC-3/2012
- Programa: Construnario Versión 3.51
- Fecha de los precios: 15/09/2022
- Divisa: EUR

**OpaliaC** u Calentador de agua a gas atmosférico modelo Opalia C de Saunier Duval. Funcionamiento automático con pilas
Calentador de agua caliente sanitaria a gas de funcionamiento atmosférico, equipado con la última tecnología. Diseño y fabricación propios de Saunier Duval para facilitar la sustitución de antiguos aparatos de tiro natural en zonas exteriores de la vivienda. Confort en ACS: Calentamiento del agua según demanda y sin esperas. Funcionamiento automático con pilas: No requiere alimentación a 230 Voltios. No utiliza llama piloto permanente: Solo arranca cuando detecta demanda reduciendo su consumo de gas al mínimo. Respetuoso con el medioambiente: Equipado con tecnología de combustión de última generación que reduce las emisiones de NOx. Manejo sencillo: La interfaz de usuario intuitiva, con mandos de temperatura y potencia permite al usuario gestionar el aparato y ajustar el ACS acorde a sus necesidades. Garantía de líder: Gracias al más amplio y cualificado Servicio Técnico Oficial exclusivo de la marca.
