# Solución modular y expandible de picking modular, SSI Case Picking de Schäfer. Almacenaje personalizado de palets

- Propiedad del archivo: CONSTRUNARIO
- Formato: FIEBDC-3/2012
- Programa: Construnario Versión 3.51
- Fecha de los precios: 15/09/2022
- Divisa: EUR

**SSICASEPICK** u Solución modular y expandible de picking modular, SSI Case Picking de Schäfer. Almacenaje personalizado de palets
La solución SSI Case Picking (SCP) es una solución modular y expandible de de picking modular para el almacenaje personalizado de palets SSI Case Picking es una solución modular, integral y totalmente escalable que sirve para la formación y composición automática de palets multirefencia. Gracias al proceso automatizado, se beneficiará de una mayor velocidad en sus procesos intralogísticos. Con el SCP, SSI SCHAEFER ofrece una solución totalmente automatizada para la preparación de pedidos unitarios multireferencia. Solución automática, semi automática o manual Nuestra solución cubre todos los rangos de temperatura y necesidades de rendimiento. Todos los pasos del proceso, desde el almacén de reabastecimiento hasta la despaletización, selección, secuenciación, paletización y salida de mercancías, se pueden implementar de forma manual o automática. Benefíciese de las numerosas ventajas que ayudan a aumentar la eficiencia, haciendo que toda su cadena logística sea económicamente eficiente. Los beneficios: Control óptico innovador sin sistemas de identificación adicionales, como por ejemplo identificación con códigos de barras o transpondedores Alimentación manual o automática desde el almacén de stock (con carretillas elevadoras o transelevadores) Despaletización automatizada de los palets de fabricante en distintas capas Almacenamiento intermedio automático de las bandejas en sistemas de acumulación de bandejas altamente dinámicos Picking automático y secuenciación de los productos individuales orientada a las filiales (bultos) Paletización automatizada con robot de paletización y seguro de palés (palets o contenedores rodantes)
