# Contador de agua de alta precisión, referencia 640C/640MC de Sensus

- Propiedad del archivo: CONSTRUNARIO
- Formato: FIEBDC-3/2012
- Programa: Construnario Versión 3.51
- Fecha de los precios: 10/11/2022
- Divisa: EUR

**640C640MC** t Contador de agua de alta precisión, referencia 640C/640MC de Sensus
El 640C/640MC es un medidor de agua de alta precisión aprobado por MID con una cámara de medición de pistón única que detecta incluso las tasas de flujo más bajas para una metrología bien probada. Diseñado pensando en la reciclabilidad y encerrado en un cuerpo compuesto, el 640C/640MC cumple con todas las regulaciones nuevas y planificadas para agua potable y lo ayudará a reducir su huella de carbono. Su funcionalidad de radio integrada permite que el medidor se comunique rápida y fácilmente con los datos de su red de agua.
