# Superplastificante para hormigón Adva Flow 400 de Serra Ciments. Para obtener hormigones autocompactantes y de altas prestaciones

- Propiedad del archivo: CONSTRUNARIO
- Formato: FIEBDC-3/2012
- Programa: Construnario Versión 3.51
- Fecha de los precios: 15/09/2022
- Divisa: EUR

**ADVAF** kg Superplastificante para hormigón Adva Flow 400 de Serra Ciments. Para obtener hormigones autocompactantes y de altas prestaciones
El superplastificante para hormigón Adva Flow 400 es un aditivo de nueva generación diseñado para obtener hormigones autocompactantes (HAC) y hormigones de altas prestaciones (HAP). El Adva Flow 400 puede usarse como un gran reductor de agua lográndose con ello un fuerte aumento de las resistencias a compresión. Ello conduce, además, a un aumento muy significativo de la impermeabilidad y durabilidad del hormigón. Se suministra en bidones de 221 kg. y contenedores de 1050 kg
