# Macro fibra sintética de refuerzo estructural DURUFORT de Serra Ciments

- Propiedad del archivo: CONSTRUNARIO
- Formato: FIEBDC-3/2012
- Programa: Construnario Versión 3.51
- Fecha de los precios: 15/09/2022
- Divisa: EUR

**DURUFORT** kg Macro fibra sintética de refuerzo estructural DURUFORT de Serra Ciments
La macro fibra sintética estructural DURUFORT es pionera entre la última generación de fibras de refuerzo. Esta fibra sintética se ha diseñado para sustituir en la construcción los tradicionales refuerzos de acero, mejorando el rendimiento, los costes, la salud, la seguridad y la facilidad de uso. DURUFORT ha estado especialmente formulada para mejorar la capacidad de aguante después de una rotura. Es muy utilizada en el armado de prefabricados de hormigón salidos de molde. Ventajas y beneficios: El producto aumentará la tenacidad del hormigón y alejará la necesidad de mallas de acero cuando se utilice con el diseño apropiado y la dosis recomendada. – Se puede utilizar como alternativa al refuerzo de acero. – Sin ningún riesgo de que esté mal depositada. – Más sencillo y seguro que el refuerzo de acero. – Menor trabajo: sin necesidad de cortar, fijar y depositar la malla de acero. Se puede introducir en la cuba hormigonera. – Reducción de tiempo de construción. – Más ecológico. – Se reduce el desgaste en el surtidor del hormigón respecto a las fibras de acero. – No se oxida ni corroe. – Ofrece un sistema de refuerzo en 3 dimensiones.
