# Pantalla de soldadura electrónica modelo Optimatic 55 de Solter. 2 sensores

- Propiedad del archivo: CONSTRUNARIO
- Formato: FIEBDC-3/2012
- Programa: Construnario Versión 3.51
- Fecha de los precios: 15/09/2022
- Divisa: EUR

**OPTIMATIC 55** u Pantalla de soldadura electrónica modelo Optimatic 55 de Solter. 2 sensores
Optimatic es una pantalla de soldadura electrónica de oscurecido totalmente automático. Gracias a sus múltiples posibilidades de regulación, se adapta perfectamente a todo tipo de aplicaciones y procesos de soldadura.
