# Panel referencia TC7 de Panel System®. Largo: 2.350- 2.900 ˜ 5

- Propiedad del archivo: CONSTRUNARIO
- Formato: FIEBDC-3/2012
- Programa: Construnario Versión 3.51
- Fecha de los precios: 15/09/2022
- Divisa: EUR

**TC7PAN** m Panel referencia TC7 de Panel System®. Largo: 2.350- 2.900 ˜ 5
LONGITUD (mm) 2.350- 2.900 ˜ 5 ANCHURA (mm) 50 5 ESPESOR (mm) 70 1 ESCUADRÍA (mm) 1 – 4,5 PLANEIDAD (mm) 1 0,5 PESO KG/M2 (Humedad entre 8 y 11%) 36,00 ENSAYO A FLEXIÓN* (kN) 0,50 *Ensayo a flexión y luz entre apoyos de 2,10 m.
