# Plaste original de PanelSystem® para enlucidos de máxima calidad Properfect

- Propiedad del archivo: CONSTRUNARIO
- Formato: FIEBDC-3/2012
- Programa: Construnario Versión 3.51
- Fecha de los precios: 15/09/2022
- Divisa: EUR

**PROPERF** m Plaste original de PanelSystem® para enlucidos de máxima calidad Properfect
Nivel de acabado Q4. Alto rendimiento. No merma. Embalaje bolsa o cubo. Conservación doce meses. Pasta ligera. Color blanco.
