# Acelerante de fraguado y endurecimiento para morteros y hormigones, Acelerais de Teais

- Propiedad del archivo: CONSTRUNARIO
- Formato: FIEBDC-3/2012
- Programa: Construnario Versión 3.51
- Fecha de los precios: 15/09/2022
- Divisa: EUR

**ACELERAIS** l Acelerante de fraguado y endurecimiento para morteros y hormigones, Acelerais de Teais
Aditivo que se presenta en forma líquida y actúa como acelerante del fraguado y endurecimiento de morteros y hormigones. Acelerais aumenta la velocidad de hidratación y las reacciones químicas de los constituyentes del cemento. Acelerais también actúa como anticongelante permitiendo hormigonar a bajas temperaturas. APLICACIÓN Acelerais se utiliza cuando se quiere conseguir rápidos desmoldeos, hormigones de altas resistencias iniciales y finales, hormigones para soleras que requieran rápida habilitación al tránsito, hormigonados en tiempo frío o con heladas, hormigonar en presencia de agua e incluso bajo agua, etc. Acelerar el fraguado en morteros monocapa. PROPIEDADES Y VENTAJAS DE ACELERAIS , ACELERANTE DE FRAGUADO Y ENDURECIMIENTO PARA MORTEROS Y HORMIGONES ACELERA EL FRAGUADO Y ENDURECIMIENTO AUMENTA LAS RESISTENCIAS INICIALES Y FINALES AUMENTA LA COHESIÓN DE LAS PASTAS PERMITIENDO HORMIGONAR EN PRESENCIA DE AGUA ACTUA COMO ANTICONGELANTE PERMITE UNA MAYOR ROTACIÓN DE MOLDES
