# Emulsión impermeabilizante, adhesiva y barrera anti-vapor, Peais de Teais

- Propiedad del archivo: CONSTRUNARIO
- Formato: FIEBDC-3/2012
- Programa: Construnario Versión 3.51
- Fecha de los precios: 15/09/2022
- Divisa: EUR

**PEAIS** l Emulsión impermeabilizante, adhesiva y barrera anti-vapor, Peais de Teais
Peais es un producto formulado como una emulsión iónica de betún-caucho de gran adherencia a todo tipo de superficies. El producto una vez curado deja una película muy elástica e impermeable, que es además una barrera de vapor. APLICACIÓN Peais se utiliza para la impermeabilización de terrazas, azoteas, medianeras, muros en general, tableros de puentes, cimientos, etc. Como barrera anti-vapor en cámaras frigoríficas. Como adhesivo para el pegado de laminados plásticos, corcho, madera, aislamientos, etc. PROPIEDADES Y VENTAJAS DE PEAIS , EMULSION IMPERMEABILIZANTE, ADHESIVA Y BARRERA ANTI-VAPOR MUY BUENAS PROPIEDADES ADHESIVAS ALTA IMPERMEABILIDAD PELICULA FLEXIBLE Y RESISTENTE
