# Cemento ultrarápido para obturación de vías de agua referencia Rais FN-Plug de Teais

- Propiedad del archivo: CONSTRUNARIO
- Formato: FIEBDC-3/2012
- Programa: Construnario Versión 3.51
- Fecha de los precios: 15/09/2022
- Divisa: EUR

**RAIS FN-PLUG** l Cemento ultrarápido para obturación de vías de agua referencia Rais FN-Plug de Teais
Rais FN-Plug es un cemento de fraguado ultra rápido que permite bloquear vias de agua en forma inmediata. APLICACIÓN Rais FN-Plug se emplea en la obturación de vías de agua en muros de hormigón en sótanos, fosos de ascensor, albañilería, rocas, etc, como tratamiento previo a la impermeabilización, pues permite bloquear la entrada de agua y realizar los posteriores trabajos de impermeabilización con productos adecuados como Cepis o Cepis Super.
