# Separador horizontal coalescente de aceite para NH3, modelo SACH-NH3 de Tecnac. Diámetros: 508 a 914

- Propiedad del archivo: CONSTRUNARIO
- Formato: FIEBDC-3/2012
- Programa: Construnario Versión 3.51
- Fecha de los precios: 15/09/2022
- Divisa: EUR

| Código | Ud | Descripción |
|---|---|---|
| SACHNH3 | u | Separador horizontal coalescente de aceite para NH3, modelo SACH-NH3 de Tecnac. Diámetros: 508 a 914 |
