# Acumuladores de succión hasta 15L, modelo Dal-010-A de Tecnac

- Propiedad del archivo: CONSTRUNARIO
- Formato: FIEBDC-3/2012
- Programa: Construnario Versión 3.51
- Fecha de los precios: 15/09/2022
- Divisa: EUR

**DAL010A** u Acumuladores de succión hasta 15L, modelo Dal-010-A de Tecnac
Instalado en la aspiración del compresor. Acumula el líquido refrigerante, asegurando que sólo el gas refrigerante llega al compresor junto con arrastre de aceite en la proporción adecuada.
