# Resina bicomponente de poliuretano, alifática y transparente, referencia ST-F 200 de Tecnopol. Para aglutinar áridos

- Propiedad del archivo: CONSTRUNARIO
- Formato: FIEBDC-3/2012
- Programa: Construnario Versión 3.51
- Fecha de los precios: 15/09/2022
- Divisa: EUR

**STF7020** kg Resina bicomponente de poliuretano, alifática y transparente, referencia ST-F 200 de Tecnopol. Para aglutinar áridos
Aglutinante de poliuretano, para pavimentos decorativos en los siguientes usos: áreas internas y externas como garajes o caminos transitable y con tráfico vehicular permitido NOTA: llame a nuestro departamento técnico sobre la aplicación a otras situaciones
