# Torniquete de control de accesos, modelo T1000L de Identia. Paso uni y bidireccional

- Propiedad del archivo: CONSTRUNARIO
- Formato: FIEBDC-3/2012
- Programa: Construnario Versión 3.51
- Fecha de los precios: 04/11/2022
- Divisa: EUR

**T1000L** u Torniquete de control de accesos, modelo T1000L de Identia. Paso uni y bidireccional
El modelo T1000L es un torniquete que presenta un exterior compacto y funcional ideal para obtener una protección rápida y segura de áreas de acceso restringido Características Permiten el paso de modo unidireccional o bidireccional Posee una capacidad de paso de 40 personas por minuto La barrera consta de 3 brazos de 50 cm abatibles y distribuidos a 120º Está realizado en acero inoxidable al carbono lacado, pudiendo escoger el color que mejor se adapte a sus gustos Su display se configura mediante pictogramas y semáforo en pantalla de cristal líquido (LCD) El control de acceso opera mediante Ethernet UPD-IP y electrónica NUX IO
