# Portillo con pala batiente referencia T LINE S-U de Identia. Paso: unidireccional

- Propiedad del archivo: CONSTRUNARIO
- Formato: FIEBDC-3/2012
- Programa: Construnario Versión 3.51
- Fecha de los precios: 04/11/2022
- Divisa: EUR

**T LINE S-U** u Portillo con pala batiente referencia T LINE S-U de Identia. Paso: unidireccional
Los portillos con pala batiente, crean un acceso adaptado a necesidades especiales de movilidad, mecánico unidireccional. Características • Paso: Unidireccional • Barrera: Pala batiente • Pala: Tubular • Acero INOX: 304 • Mecánico
