# Terminal biométrica de control de presencia referencia IOT BIO de Identia, Identificación: huella dactilar/tarjeta proximidad/código

- Propiedad del archivo: CONSTRUNARIO
- Formato: FIEBDC-3/2012
- Programa: Construnario Versión 3.51
- Fecha de los precios: 04/11/2022
- Divisa: EUR

**IOT BIO** u Terminal biométrica de control de presencia referencia IOT BIO de Identia, Identificación: huella dactilar/tarjeta proximidad/código
Idóneo para el control de presencia, facilita la interactividad del trabajador gracias a su display y su teclado que pueden ser utilizados para asociar códigos de incidencias como desayuno, visita médica, asuntos personales, etc. Permite la identi?cación mediante el uso de la huella dactilar y tarjetas de proximidad o el marcado de un código de empleado. Su gran capacidad de almacenamiento permite realizar la descarga de datos al software de control horario al PC vía TCP/IP o hacerlo con un pendrive gracias a su puerto USB. ? Características Incluye software de gestión con licencia para 25 empleados Identi?cación: PIN, RF.ID, HUELLA Conexión: USB, TCP-IP, PenDrive Memoria: 100.000 marcaciones Nº Usuarios del terminal: 1.000 Terminal autónomo, no necesita estar conectado a una PC o servidor para el proceso de reconocimiento
