# Grifo electrónico con sistema premezclador para lavabo, referencia 20261302 de Tres Comercial

- Propiedad del archivo: CONSTRUNARIO
- Formato: FIEBDC-3/2012
- Programa: Construnario Versión 3.51
- Fecha de los precios: 04/11/2022
- Divisa: EUR

**20261302** u Grifo electrónico con sistema premezclador para lavabo, referencia 20261302 de Tres Comercial
Accionado mediante sensor de infrarrojos. NOTA: Incluye un grifo mezclador de dos aguas con tubos flexibles
