# Grifo monomando empotrado con ducha para inodoro, referencia 00612302AC de Tres Comercial

- Propiedad del archivo: CONSTRUNARIO
- Formato: FIEBDC-3/2012
- Programa: Construnario Versión 3.51
- Fecha de los precios: 04/11/2022
- Divisa: EUR

**00612302AC** u Grifo monomando empotrado con ducha para inodoro, referencia 00612302AC de Tres Comercial
Opción por paredes de pladur. Con agua fría o caliente. Ducha de mano de latón con racor limitador a 5 l/min. y sistema antigoteo. Soporte fijo para la ducha de mano instalable a derecha o izquierda. Flexo satinado.
