# Bandejas portacables EC30 EASYCONNECT de Valdinox, Electro-Zinc - 152 mm

- Propiedad del archivo: CONSTRUNARIO
- Formato: FIEBDC-3/2012
- Programa: Construnario Versión 3.51
- Fecha de los precios: 15/09/2022
- Divisa: EUR

**EC30.150EZ** m Bandejas portacables EC30 EASYCONNECT de Valdinox, Electro-Zinc - 152 mm
Características: • Sistema Easyconnect patentado .... • Mayor tolerancia • Mayor carga de trabajo • Mayor resistencia en los puntos de soldadura • Mayor durabilidad y adecuados tratamientos de protección anticorrosión El sistema EASYCONNECT ofrece ventajas insuperables: Ahorro de tiempo y de costes • Optimiza los tiempos de trabajo de montaje. • Minimiza el riesgo de ralentización en la ejecución y el tiempo por sobrecoste operativo. • Sistema de ensamblaje integrado sin necesidad de accesorios de unión. Gama completa de tamaños • Fiabilidad probada en cualquier protección anticorrosión y de espesores en el revestimiento. • Seguridad demostrada en todo tipo de instalaciones de cable. • Mejor solución para Diseño para Fabricación y Ensamblaje y construcciones modulares . Mayor tolerancia • Incrementa la capacidad de carga. • Refuerza los puntos de ensamblaje. • Minimiza la necesidad de elementos de soporte. Respetuoso con el medioambiente • Reduce el gasto de material desde la fabricación hasta la instalación. Garantía de continuidad eléctrica • Los tramos de bandeja permanecen siempre en contacto a lo largo de la conducción. Incrementa la vida útil • Elimina la corrosión galvánica en los puntos de ensamblaje: La bandeja de rejilla y sus uniones soldadas se realiza con el mismo tipo de alambre. • Alta resistencia a la corrosión: Alta calidad del cable de metal y revestimiento de protección anticorrosión.
