# Monomando free standing baño-ducha con desviador y completo de ducha con ducha, referencia Z94177 de Zucchetti

- Propiedad del archivo: CONSTRUNARIO
- Formato: FIEBDC-3/2012
- Programa: Construnario Versión 3.51
- Fecha de los precios: 15/09/2022
- Divisa: EUR

| Código | Ud | Descripción |
|---|---|---|
| Z94177 | u | Monomando free standing baño-ducha con desviador y completo de ducha con ducha, referencia Z94177 de Zucchetti |
