# Monomando lavabo con aireador, flexibles de conexión, sin desagüe, referencia ZWN591 de Zucchetti

- Propiedad del archivo: CONSTRUNARIO
- Formato: FIEBDC-3/2012
- Programa: Construnario Versión 3.51
- Fecha de los precios: 15/09/2022
- Divisa: EUR

**ZWN591** u Monomando lavabo con aireador, flexibles de conexión, sin desagüe, referencia ZWN591 de Zucchetti
Monomando lavabo con aireador, flexibles de conexión, sin desagüe
