# Barnadilla doble para andamio pintada, referencia GS80010.F de Altrad. 2 m

- Propiedad del archivo: CONSTRUNARIO
- Formato: FIEBDC-3/2012
- Programa: Construnario Versión 3.51
- Fecha de los precios: 16/09/2022
- Divisa: EUR

| Código | Ud | Descripción |
|---|---|---|
| GS80010.F | u | Barnadilla doble para andamio pintada, referencia GS80010.F de Altrad. 2 m |
