# Hormigonera portátil profesional minimix de Altrad, Motor eléctrico

- Propiedad del archivo: CONSTRUNARIO
- Formato: FIEBDC-3/2012
- Programa: Construnario Versión 3.51
- Fecha de los precios: 16/09/2022
- Divisa: EUR

**PB-M18DE** u Hormigonera portátil profesional minimix de Altrad, Motor eléctrico
Robusta, ideal para trabajos de mediana envergadura. Ligera, fácil de transportar, mezcla al equivalente de una carretilla llena. La utilización del pie, permite realizar la mezcla y el vertido a la altura de carretilla. Motor eléctrico monofásico: 230V / 50 Hz, Protección IP45. Sonda térmica. Interruptor con disyuntor.
