# Puntal estándar referencia PP300 de Altrad. Medidas extendido: 3 m

- Propiedad del archivo: CONSTRUNARIO
- Formato: FIEBDC-3/2012
- Programa: Construnario Versión 3.51
- Fecha de los precios: 16/09/2022
- Divisa: EUR

**PP300** u Puntal estándar referencia PP300 de Altrad. Medidas extendido: 3 m
Pasador de seguridad imperdible de acero Ĝ12 mm Coeficiente de seguridad = 3
