# Sistema de puerta coplanar abisagrada, serie P 500 de Alumarte. Marco: 50 mm

- Propiedad del archivo: CONSTRUNARIO
- Formato: FIEBDC-3/2012
- Programa: Construnario Versión 3.51
- Fecha de los precios: 16/09/2022
- Divisa: EUR

**P500ALU** u Sistema de puerta coplanar abisagrada, serie P 500 de Alumarte. Marco: 50 mm
» Sistema de Puerta Coplanar abisagrada de 50 mm de profundidad de marco » Capacidad de acristalamiento de hasta 28 mm
