# Sistema de puerta peatonal coplanaria, serie Millennium Plus 80 RPT de Cortizo. Profundidad: 80 mm

- Propiedad del archivo: CONSTRUNARIO
- Formato: FIEBDC-3/2012
- Programa: Construnario Versión 3.51
- Fecha de los precios: 04/11/2022
- Divisa: EUR

**PLUS80RPT** m Sistema de puerta peatonal coplanaria, serie Millennium Plus 80 RPT de Cortizo. Profundidad: 80 mm
Sistema de puerta peatonal coplanaria de líneas rectas con 80 mm de profundidad y rotura de puente térmico de 34 mm, especialmente indicado para locales comerciales y edificios. Posibilidades » Herraje oculto » Accesibilidad » Automatización
