# Sistema de muro cortina Aluprom 54 de Aluval. Montantes desde 45mm hasta 200mm

- Propiedad del archivo: CONSTRUNARIO
- Formato: FIEBDC-3/2012
- Programa: Construnario Versión 3.51
- Fecha de los precios: 16/09/2022
- Divisa: EUR

**ALUPROM54** m Sistema de muro cortina Aluprom 54 de Aluval. Montantes desde 45mm hasta 200mm
- Muro cortina con montantes desde 45mm hasta 200mm. - Ancho de montantes de 54mm. - Corte en recto y montaje mediante piezas regulables. - Rotura de puente térmico entre perfiles interiores y exteriores mediante junta EPDM de 6mm u 11mm. POSIBILIDADES CONSTRUCTIVAS - Acristalamiento mediante juntas de EPDM de 6mm a 65mm. - Tres modelos de tapetas. Para cualquier proyecto de muro cortina, en cada perfil tienen indicado el momento de inercia del mismo, para el cálculo de montante a colocar y la distancia entre montantes. Ante cualquier duda consulten a nuestro departamento técnico que les indicará cual es la solución más adecuada.
