# Sistema de barandilla basada en U de 51x21mm Aluprom 50 de Aluval. Con y sin portavidrios

- Propiedad del archivo: CONSTRUNARIO
- Formato: FIEBDC-3/2012
- Programa: Construnario Versión 3.51
- Fecha de los precios: 16/09/2022
- Divisa: EUR

**ALUPROM50** m Sistema de barandilla basada en U de 51x21mm Aluprom 50 de Aluval. Con y sin portavidrios
- Barandilla basada en U de 51x21mm con y sin portavidrios. - Perfil forma U para integrar vidrio. - Corte en recto y montaje mediante piezas regulables. - Gran variedad de soluciones y herrajes para su montaje. POSIBILIDADES CONSTRUCTIVAS - Barrote rectangular de 40x20mm reforzado. - Barrote ovalado de 35x16mm. - Barrote semi-ovoide de 35x25mm. - Barrote redondo de Ø35mm. - 6 tipos de pasamanos, 2 de ellos con portavidrio. HERRAJES - Base de barandilla de aluminio fundido y extruido. - Variedad en soluciones de montaje. - Junta para acristalar en U específica.
