# Máquina para la soldadura de tubería y accesorios en PE, PP, PVDF PT125 de AM

- Propiedad del archivo: CONSTRUNARIO
- Formato: FIEBDC-3/2012
- Programa: Construnario Versión 3.51
- Fecha de los precios: 16/09/2022
- Divisa: EUR

**PT125AM** u Máquina para la soldadura de tubería y accesorios en PE, PP, PVDF PT125 de AM
La PT125 es una máquina para la soldadura de tubería y accesorios en PE, PP, PVDF y otros termoplásticos. El equipo PT125 completo incorpora: máquina básica diámetro 125mm, espejo calentador desmontable revestido en PTFE, refrentadora eléctrica desmontable y motor electrohidráulico, abrazadera para accesorios diámetro 125mm y juego de insertos reductores de aleación ligera diámetros 40, 50, 63, 75, 90, 110mm. Todas las máquinas Tecnodue modelo PT, vienen preparadas para utilizar el sistema LDU. Lector e impresor de los datos de soldadura, poniendo el tubo que vamos a soldar nos dice los parámetros a seguir y al final nos imprime un informe indicando si la soldadura es correcta o no. Gama: 40 – 125 mm
