# Máquina automática de cuña caliente para la realización de soldadura de lámina de polietileno, Comon II de AM

- Propiedad del archivo: CONSTRUNARIO
- Formato: FIEBDC-3/2012
- Programa: Construnario Versión 3.51
- Fecha de los precios: 16/09/2022
- Divisa: EUR

**COMONII** u Máquina automática de cuña caliente para la realización de soldadura de lámina de polietileno, Comon II de AM
La nueva COMON II es una versión mejorada de la conocida máquina automática de cuña caliente para la realización de soldadura de lámina de polietileno (PE) e impermeabilización de lagos, embalses, túneles, canales y para ingeniería civil…. Esta nueva versión, es un modelo que ha sido reforzado mecánicamente para ofrecerte una mayor resistencia a las condiciones de trabajo y poder soldar mejor y de forma más rápida láminas con un espesor hasta 3mm. La Comon II al igual que el primer modelo, de serie viene con una cuña de cobre para soldar geomembrana de PE y PP. Pero tiene la opción de comprarla con la cuña de cerámica para soldar todo tipo de materiales termoplásticos incluido el PVC (esta segunda opción, se tiene que informar previamente a la compra para poder suministrar la cuña específica). Con la cuña de cerámica puedes soldar los siguientes materiales: PE-LD, PE-HD, PE-C, PVC-P, PP, BCE, EVA y TPO. Máquina muy rápida con unas soldaduras de gran calidad, cuerpo robusto y con resistencia a los golpes. Además de ligera, con un diseño muy compacto y fácil de utilizar, incluso sin ser un gran experto. La temperatura y velocidad del motor se pueden regular digitalmente. La presión de los rodillos también es regulable. Solapa: 140mm Tipo de costura:Soldar costura según norma DVS 2225 parte I. (Otras dimensiones de costuras son posibles según petición).
