# Buzón de paquetería, modelo Everest de Joma. Recepción de múltiples paquetes, periódicos y correo hasta 60L de capacidad

- Propiedad del archivo: CONSTRUNARIO
- Formato: FIEBDC-3/2012
- Programa: Construnario Versión 3.51
- Fecha de los precios: 19/09/2022
- Divisa: EUR

**24731** u Buzón de paquetería, modelo Everest de Joma. Recepción de múltiples paquetes, periódicos y correo hasta 60L de capacidad
Buzón de paquetería preparado para la recepción de múltiples paquetes, periódicos y correo hasta 60L de capacidad. Dispone de trampilla antipesca, mayor seguridad. Compatible con soporte suelo o Totem.
