# Smart Manager

- Propiedad del archivo: CONSTRUNARIO
- Formato: FIEBDC-3/2012
- Programa: Construnario Versión 3.51
- Fecha de los precios: 11/03/2014
- Divisa: EUR

**BMSSM1280HTLE** u Smart Manager
Control centralizado marca Toshiba para una red de hasta 128 unidades interiores de forma individual o por grupos. Conexión a PC para funciones de programación y monitorización de energía. Posibilidad de conexión a internet. Conexión a Interface de entradas/salidas digitales para alarmas de fuego, contactos de ventana, etc. Monitorización de temperatura de la habitación, modo de funcionamiento.
