# Control On/Off

- Propiedad del archivo: CONSTRUNARIO
- Formato: FIEBDC-3/2012
- Programa: Construnario VersiĆ³n 3.51
- Fecha de los precios: 11/03/2014
- Divisa: EUR

**TCBIFCB4E2** u Control On/Off
Dispositivo marca Toshiba para el control remoto del arranque y paro de las unidades interiores. Control de alarmas de las unidades interiores.
