# Bolsa de 5 conectores CN61

- Propiedad del archivo: CONSTRUNARIO
- Formato: FIEBDC-3/2012
- Programa: Construnario VersiĆ³n 3.51
- Fecha de los precios: 11/03/2014
- Divisa: EUR

**TCBKBCN61HA5** u Bolsa de 5 conectores CN61
Conector marca Toshiba para ON/OFF externo y monitorizaciĆ³n de alarma de unidades interiores SDI/DI y VRF.
